# Módulo de comunicaciones, referencia AE/SA-RS de Aguilera Electrónica - Sistemas de control Aguilera

- Propiedad del archivo: CONSTRUNARIO
- Formato: FIEBDC-3/2012
- Programa: Construnario Versión 3.51
- Fecha de los precios: 14/11/2023
- Divisa: EUR

**AESA-RS** u Módulo de comunicaciones, referencia AE/SA-RS de Aguilera Electrónica - Sistemas de control Aguilera
Precio: 47.36
Modulo de comunicaciones para red AE2NET Módulo de comunicaciones necesario para la integración de las centrales de la Serie SA en la red de centrales AE2NET.
