# Base con sirena de bajo consumo para detector algorítmico, referencia AE/SA-SB de Aguilera - Accesorios para equipos complementarios Aguilera

- Propiedad del archivo: CONSTRUNARIO
- Formato: FIEBDC-3/2012
- Programa: Construnario Versión 3.51
- Fecha de los precios: 14/11/2023
- Divisa: EUR

**AESA-SB** u Base con sirena de bajo consumo para detector algorítmico, referencia AE/SA-SB de Aguilera - Accesorios para equipos complementarios Aguilera
Precio: 80.00
Sirena programable de bajo consumo para la serie algorítmica SA. Ocupa 1 dirección en el lazo algorítmico. Selección de 8 tonos acústicos mediante dilswitch. Dispone de anclaje para su sujeción al zócalo AE/SA-ZB2. Incluye, a su vez, zócalo para inserción de los detectores algorítmicos de la serie SA. Sirena programable. Base para detector algorítmico provista de sirena de bajo consumo. La sirena se alimenta directamente del bucle . 8 tonos acústicos seleccionables por dilswitch Alimentación entre 17 y 27 Vcc. Consumo en reposo: 1,1mA Consumo sirena activada: 2,8 a 9,0 mA (según tono) Potencia acústica máx: 88 dB(A) @1m (según tono) Dimensiones con base: Ø 104 mm Altura con base 40 mm Material: ABS
