# Tarjeta de red TCP, referencia AE/SA-TCPCX de Aguilera Electrónica. Para AE/SA-C2 y AE/SA-C8 - Sistemas de control Aguilera

- Propiedad del archivo: CONSTRUNARIO
- Formato: FIEBDC-3/2012
- Programa: Construnario Versión 3.51
- Fecha de los precios: 14/11/2023
- Divisa: EUR

**AESA-TCPCX** u Tarjeta de red TCP, referencia AE/SA-TCPCX de Aguilera Electrónica. Para AE/SA-C2 y AE/SA-C8 - Sistemas de control Aguilera
Precio: 271.00
Tarjeta de red TCP para la conexión de las centrales algorítmicas en redes Ethernet TCP/IP 10/100 Mbps. La tarjeta va alojada en el interior de la central.
