# Terminal de control remoto,referencia AE/SA-TCR de Aguilera Electrónica - AE/SA-TCR. Terminal de control remoto Aguilera

- Propiedad del archivo: CONSTRUNARIO
- Formato: FIEBDC-3/2012
- Programa: Construnario Versión 3.51
- Fecha de los precios: 14/11/2023
- Divisa: EUR

**AESA-TCR** u Terminal de control remoto,referencia AE/SA-TCR de Aguilera Electrónica - AE/SA-TCR. Terminal de control remoto Aguilera
Precio: 1290.00
Terminal de control remoto,referencia AE/SA-TCR de Aguilera Electrónica Dispone de fuente de alimentación independiente y capacidad para 2 baterías de 7 Ah. Medidas: 410 x 310 x 120 mm Terminal de control remoto fabricado por AGUILERA ELECTRÓNICA desarrollado para el control y gestión remota de las instalaciones de protección contra incendios basadas en nuestras nuevas centrales algorítmicas. Este terminal permite controlar “a distancia” vía cable (RS-485) cualquier instalación basada en las centrales AE/SA-C1, AE/SA-C2 y AE/SA-C8. La conexión se realiza en red, a través de un canal de comunicaciones RS-485. Todos los paneles de control muestran el estado general de todas las centrales existentes en la red y desde cualquiera de ellos se puede controlar cualquier central.
