# Zócalo con aislador para detectores algorítmicos, referencia AE/SA-ZBA de Aguilera - Detectores algorítmicos Aguilera

- Propiedad del archivo: CONSTRUNARIO
- Formato: FIEBDC-3/2012
- Programa: Construnario Versión 3.51
- Fecha de los precios: 14/11/2023
- Divisa: EUR

**AESA-ZBA** u Zócalo con aislador para detectores algorítmicos, referencia AE/SA-ZBA de Aguilera - Detectores algorítmicos Aguilera
Precio: 21.10
Zócalo para detectores algorítmicos provisto de aislador bidireccional que permite aislar cortocircuitos en el cableado del bucle de detección. Apto para todos los modelos de detectores algorítmicos. Certificado EN 54-17
