# Suplemento de montaje para tubo visto, referencia AE/SA-ZS de Aguilera - Accesorios para detectores algorítmicos Aguilera

- Propiedad del archivo: CONSTRUNARIO
- Formato: FIEBDC-3/2012
- Programa: Construnario Versión 3.51
- Fecha de los precios: 14/11/2023
- Divisa: EUR

**AESA-ZS** u Suplemento de montaje para tubo visto, referencia AE/SA-ZS de Aguilera - Accesorios para detectores algorítmicos Aguilera
Precio: 0.98
Suplemento de montaje para tubo visto, de Aguilera Electrónica. Facilita la instalación permitiendo la entrada de 3 tubos de 20mm. Compatible con todos los detectores algorítmicos. Fabricado en ABS.
