# Sirena con foco aislador, algorítimico exterior, referencia AE/SA-ASF23WP de Aguilera - Óptico-acústicos Aguilera

- Propiedad del archivo: CONSTRUNARIO
- Formato: FIEBDC-3/2012
- Programa: Construnario Versión 3.51
- Fecha de los precios: 14/11/2023
- Divisa: EUR

**AESAASF23WP** u Sirena con foco aislador, algorítimico exterior, referencia AE/SA-ASF23WP de Aguilera - Óptico-acústicos Aguilera
Precio: 168.00
Sirena acústica con foco de bajo consumo para uso exterior certificada EN 54-3 y EN 54-23. Grado de protección IP66, y módulo de control y circuito aislador bidireccional integrado certificado EN54:17 y EN54-18, diseñada para su integración en los bucles de detección de incendio algorítmicos de AGUILERA ELECTRONICA. La sirena AE/SA-ASF23 se alimenta desde el propio bucle algorítmico. Dimensiones Ancho 110mm, Altura 100 mm. Intensidad sonora 99±3 dB(A). Clase WO.
