# Tarjeta algorítmica Titanus con aislador, referencia AE/SA-ITA de Aguilera - Sistemas de control Aguilera

- Propiedad del archivo: CONSTRUNARIO
- Formato: FIEBDC-3/2012
- Programa: Construnario Versión 3.51
- Fecha de los precios: 14/11/2023
- Divisa: EUR

**AESA_ITA** u Tarjeta algorítmica Titanus con aislador, referencia AE/SA-ITA de Aguilera - Sistemas de control Aguilera
Precio: 89.00
Unidad microprocesada provista con aislador de lazo, diseñada para integrar los detectores TITANUS en el lazo algorítmico de las centrales de la serie SA de Aguilera Electrónica. El circuito aislador bidireccional protege la instalación frente a cortocircuitos en la línea de entrada o de salida. Informa del estado y nivel independientemente de cada uno de los módulos detectores, así como gestiona la reposición remota del detector. Válido para todos los detectores TITANUS de las series FUSION®, TOP·SENS® y PRO·SENS®. El módulo se aloja en el interior de la caja de los detectores TITANUS, conectándose al detector mediante un cable de cinta plana, 2 bornas de 2 contactos para la conexión de entrada y de salida al bucle algorítmico.
