# Detector óptico de humos, referencia AE/SA-OP de Aguilera - Detectores algorítmicos Aguilera

- Propiedad del archivo: CONSTRUNARIO
- Formato: FIEBDC-3/2012
- Programa: Construnario Versión 3.51
- Fecha de los precios: 14/11/2023
- Divisa: EUR

**AESAOP** u Detector óptico de humos, referencia AE/SA-OP de Aguilera - Detectores algorítmicos Aguilera
Precio: 56.00
Unidad algorítmica direccionable que gestiona un sensor óptico de humos. Su función es tomar medidas de la luz que dispersan las partículas de humo, evaluar su densidad y porcentaje de incremento en tiempo y enviar a la central una información ya analizada para que ésta tome la decisión de alarma siempre que se alcancen los parámetros programados para cada caso. Norma UNE EN 54-7, con certificado de conformidad CE y marca de calidad AENOR. - Tecnología compartida con la central. - Diseño de ventilación natural, que facilita la captación de humos lentos. - Ajuste automático de sensibilidad. - Autoaislador del equipo incorporado. - Salida para alarma remota. - Conexión a 2 hilos. - Alimentación: entre 18 y 27 Vcc. Consumo: 2 mA en reposo y 5 mA en alarma. - Incluye zócalo para detectores algorítmicos.
