# Detector óptico de bajo perfil, referencia AE/SA-OPI de Aguilera - Detectores algorítmicos Aguilera

- Propiedad del archivo: CONSTRUNARIO
- Formato: FIEBDC-3/2012
- Programa: Construnario Versión 3.51
- Fecha de los precios: 14/11/2023
- Divisa: EUR

**AESAOPI** u Detector óptico de bajo perfil, referencia AE/SA-OPI de Aguilera - Detectores algorítmicos Aguilera
Precio: 45.50
Las características que le otorgan la distinción entre el resto de detectores ópticos son su diseño y sus dimensiones. El AE/SA-OPI tiene un perfil más bajo, solo 43mm de altura, lo que le permite estar más pegado al techo. Certificado de conformidad CE según norma EN 54-7. Incluye Zócalo para detectores algorítmicos.
