# Detector óptico para conductos, referencia AE/SA-OPIC de Aguilera - Detectores algorítmicos Aguilera

- Propiedad del archivo: CONSTRUNARIO
- Formato: FIEBDC-3/2012
- Programa: Construnario Versión 3.51
- Fecha de los precios: 14/11/2023
- Divisa: EUR

**AESAOPIC** u Detector óptico para conductos, referencia AE/SA-OPIC de Aguilera - Detectores algorítmicos Aguilera
Precio: 188.00
Equipo fabricado por Aguilera Electrónica, formado por un detector óptico algorítmico AE/SA-OPI y caja metálica provista con piloto de alarma, racor para entrada de cables y racores para tubos sondas que toman las muestras del interior de los conductos.
