# Panel de control de extinción (C5), referencia AE/SA-PX2C5 de Aguilera - Equipos complementarios Aguilera

- Propiedad del archivo: CONSTRUNARIO
- Formato: FIEBDC-3/2012
- Programa: Construnario Versión 3.51
- Fecha de los precios: 14/11/2023
- Divisa: EUR

| Código | Ud | Descripción | Precio |
|---|---|---|---|
| AESA_PX2C5 | u | Panel de control de extinción (C5), referencia AE/SA-PX2C5 de Aguilera - Equipos complementarios Aguilera | 747.00 |
