# Sirena con base esclava para base algorítmica, referencia AE/SA-SBE de Aguilera - Óptico-acústicos Aguilera

- Propiedad del archivo: CONSTRUNARIO
- Formato: FIEBDC-3/2012
- Programa: Construnario Versión 3.51
- Fecha de los precios: 14/11/2023
- Divisa: EUR

**AESA_SBE** u Sirena con base esclava para base algorítmica, referencia AE/SA-SBE de Aguilera - Óptico-acústicos Aguilera
Precio: 41.00
Sirena con base esclava para base algorítmica
