# Suplemento para superficie, referencia AE/SA-ZS de Aguilera - Detectores algorítmicos Aguilera

- Propiedad del archivo: CONSTRUNARIO
- Formato: FIEBDC-3/2012
- Programa: Construnario Versión 3.51
- Fecha de los precios: 14/11/2023
- Divisa: EUR

**AESAZS** u Suplemento para superficie, referencia AE/SA-ZS de Aguilera - Detectores algorítmicos Aguilera
Precio: 1.30
Suplemento de montaje para tubo visto. Facilita la instalación permitiendo la entrada de 3 tubos de 20 mm. Compatible con todos los detectores algorítmicos. Fabricado en ABS.
