# Tarjeta red Ethernet, referencia AET-IT de Aguilera. Para T.PRO-SENS - Control Aguilera

- Propiedad del archivo: CONSTRUNARIO
- Formato: FIEBDC-3/2012
- Programa: Construnario Versión 3.51
- Fecha de los precios: 14/11/2023
- Divisa: EUR

**AET-IT** u Tarjeta red Ethernet, referencia AET-IT de Aguilera. Para T.PRO-SENS - Control Aguilera
Precio: 747.00
Tarjeta de red Ethernet para integrar los detectores TITANUS PRO·SENS® TP4 y TP5, TOP·SENS® y SUPER·SENS® en una red de control VISULAN® o VISULAN® T. Se aloja en el interior de la caja del detector TITANUS.
