# Tarjeta red Ethernet, referencia AET-ITM de Aguilera. Para T. MICRO-SENS - Control Aguilera

- Propiedad del archivo: CONSTRUNARIO
- Formato: FIEBDC-3/2012
- Programa: Construnario Versión 3.51
- Fecha de los precios: 14/11/2023
- Divisa: EUR

**AET-ITM** u Tarjeta red Ethernet, referencia AET-ITM de Aguilera. Para T. MICRO-SENS - Control Aguilera
Precio: 656.00
Tarjeta de red Ethernet para integrar los detectores TITANUS MICRO·SENS® en una red de control VISULAN® o VISULAN® T. Va alojado en una caja adicional.
