# AET-P01109255 - Tramo de tubería ABS gris en "Y" - Accesorios sistema de tuberías Aguilera

- Propiedad del archivo: CONSTRUNARIO
- Formato: FIEBDC-3/2012
- Programa: Construnario Versión 3.51
- Fecha de los precios: 14/11/2023
- Divisa: EUR

**AET-P01109255** u AET-P01109255 - Tramo de tubería ABS gris en "Y" - Accesorios sistema de tuberías Aguilera
Precio: 63.00
Tramo de tubería ABS gris en "Y"
