# AET-P01109360 - Capilar de muestreo 12(9) mm - Accesorios sistema de tuberías Aguilera

- Propiedad del archivo: CONSTRUNARIO
- Formato: FIEBDC-3/2012
- Programa: Construnario Versión 3.51
- Fecha de los precios: 14/11/2023
- Divisa: EUR

**AET-P01109360** m AET-P01109360 - Capilar de muestreo 12(9) mm - Accesorios sistema de tuberías Aguilera
Precio: 2.20
Capilar de muestreo 12(9) mm.
