# AET-P01109370. Punto de muestreo para capilar de 12 (9) mm - Accesorios sistema de tuberías Aguilera

- Propiedad del archivo: CONSTRUNARIO
- Formato: FIEBDC-3/2012
- Programa: Construnario Versión 3.51
- Fecha de los precios: 14/11/2023
- Divisa: EUR

**AET-P01109370** u AET-P01109370. Punto de muestreo para capilar de 12 (9) mm - Accesorios sistema de tuberías Aguilera
Precio: 13.00
Punto de muestreo para capilar de 12 (9) mm.
