# Tarjeta relés Microsens room-ident, referencia AET-RU1 de Aguilera - Control Aguilera

- Propiedad del archivo: CONSTRUNARIO
- Formato: FIEBDC-3/2012
- Programa: Construnario Versión 3.51
- Fecha de los precios: 14/11/2023
- Divisa: EUR

**AET-RU1** u Tarjeta relés Microsens room-ident, referencia AET-RU1 de Aguilera - Control Aguilera
Precio: 312.00
Tarjeta provista de 5 relés con contactos libres de tensión para la repetición de la identificación de habitación (ROOM-IDENT) en un detector MICRO·SENS®
