# Tarjeta relés Microsens, referencia AET-RU2 de Aguilera - Control Aguilera

- Propiedad del archivo: CONSTRUNARIO
- Formato: FIEBDC-3/2012
- Programa: Construnario Versión 3.51
- Fecha de los precios: 14/11/2023
- Divisa: EUR

**AET-RU2** u Tarjeta relés Microsens, referencia AET-RU2 de Aguilera - Control Aguilera
Precio: 312.00
Tarjeta provista de 5 relés con contactos libres de tensión válidos para la repetición de las señales de alarma, prealarma y avería de un detector MICRO·SENS®
