# Software de control, referencia AET-SV de Aguilera - Control Aguilera

- Propiedad del archivo: CONSTRUNARIO
- Formato: FIEBDC-3/2012
- Programa: Construnario Versión 3.51
- Fecha de los precios: 14/11/2023
- Divisa: EUR

**AET-SV** u Software de control, referencia AET-SV de Aguilera - Control Aguilera
Precio: 7387.00
Software gráfico VISULAN T para la visualización y control de los detectores de aspiración TITANUS. Permite la integración de hasta 250 detectores TITANUS en una red Ethernet. Visualización de la localización del dispositivo en plano. Diagrama específico de cada detector mostrando su estado. nivel de humo, nivel de flujo, averías, señales de alarma… Válido para Windows XP, Windows Vista y Windows 7.
