# AETAK-5.2 - Toma de aspiración calibrada 5.2 mm - Tomas de aspiración Aguilera

- Propiedad del archivo: CONSTRUNARIO
- Formato: FIEBDC-3/2012
- Programa: Construnario Versión 3.51
- Fecha de los precios: 14/11/2023
- Divisa: EUR

| Código | Ud | Descripción | Precio |
|---|---|---|---|
| AETAK-5.2 | u | AETAK-5.2 - Toma de aspiración calibrada 5.2 mm - Tomas de aspiración Aguilera | 18.09 |
