# AETAK-7.0. Toma de aspiración calibrada 7.0 mm - Tomas de aspiración Aguilera

- Propiedad del archivo: CONSTRUNARIO
- Formato: FIEBDC-3/2012
- Programa: Construnario Versión 3.51
- Fecha de los precios: 14/11/2023
- Divisa: EUR

**AETAK-7** u AETAK-7.0. Toma de aspiración calibrada 7.0 mm - Tomas de aspiración Aguilera
Precio: 18.09
Toma de aspiración calibrada 7.0 mm de Aguilera Electrónica.
