# AETAK-BR - Clip de sujeción toma de aspiración - Tomas de aspiración Aguilera

- Propiedad del archivo: CONSTRUNARIO
- Formato: FIEBDC-3/2012
- Programa: Construnario Versión 3.51
- Fecha de los precios: 14/11/2023
- Divisa: EUR

| Código | Ud | Descripción | Precio |
|---|---|---|---|
| AETAK-BR | u | AETAK-BR - Clip de sujeción toma de aspiración - Tomas de aspiración Aguilera | 10.85 |
