# AETG-II-A - Filtro apagallamas grupo II-A - Filtro apagallamas Aguilera

- Propiedad del archivo: CONSTRUNARIO
- Formato: FIEBDC-3/2012
- Programa: Construnario Versión 3.51
- Fecha de los precios: 14/11/2023
- Divisa: EUR

**AETEG-IIA** u AETG-II-A - Filtro apagallamas grupo II-A - Filtro apagallamas Aguilera
Precio: 2444.00
Filtro apagallamas para red de tuberías Titanus Prosens y topsens para zonas grupo II-A.
