# AETF-400 - Filtro especial - Filtros y recambios Aguilera

- Propiedad del archivo: CONSTRUNARIO
- Formato: FIEBDC-3/2012
- Programa: Construnario Versión 3.51
- Fecha de los precios: 14/11/2023
- Divisa: EUR

**AETF-400** u AETF-400 - Filtro especial - Filtros y recambios Aguilera
Precio: 897.59
Filtro especial para ambientes muy sucios. Filtra partículas de hasta 7,5 um. Tamaño 418 mm.
