# AETF-AD - Filtro estándar para partículas de polvo - Filtros y recambios Aguilera

- Propiedad del archivo: CONSTRUNARIO
- Formato: FIEBDC-3/2012
- Programa: Construnario Versión 3.51
- Fecha de los precios: 14/11/2023
- Divisa: EUR

**AETF-AD** u AETF-AD - Filtro estándar para partículas de polvo - Filtros y recambios Aguilera
Precio: 164.00
Filtro estándar para partículas de polvo. Dimensiones 120x120x95 mm
