# AETF-ADR. Recambio filtro estándar - Accesorios para tuberías Aguilera

- Propiedad del archivo: CONSTRUNARIO
- Formato: FIEBDC-3/2012
- Programa: Construnario Versión 3.51
- Fecha de los precios: 14/11/2023
- Divisa: EUR

**AETF-ADR** u AETF-ADR. Recambio filtro estándar - Accesorios para tuberías Aguilera
Precio: 63.00
Recambio filtro estándar de Aguilera Electrónica.
