# AETF-ADR2 - Recambio filtro micro - Filtros y recambios Aguilera

- Propiedad del archivo: CONSTRUNARIO
- Formato: FIEBDC-3/2012
- Programa: Construnario Versión 3.51
- Fecha de los precios: 14/11/2023
- Divisa: EUR

**AETF-ADR2** u AETF-ADR2 - Recambio filtro micro - Filtros y recambios Aguilera
Precio: 109.00
Recambio filtro AD micro (3 esteras de grano micro).
