# AETF-HS2 - Kit IP52 para detectores TITANUS - Kit IP52 para detectores TITANUS Aguilera

- Propiedad del archivo: CONSTRUNARIO
- Formato: FIEBDC-3/2012
- Programa: Construnario Versión 3.51
- Fecha de los precios: 14/11/2023
- Divisa: EUR

**AETF-HS2** u AETF-HS2 - Kit IP52 para detectores TITANUS - Kit IP52 para detectores TITANUS Aguilera
Precio: 156.00
Kit IP52 para detectores TITANUS PRO·SENS® y TOP·SENS®.
