# AETF-SD1 - Silenciador para tubería - Silenciador para tubería Aguilera

- Propiedad del archivo: CONSTRUNARIO
- Formato: FIEBDC-3/2012
- Programa: Construnario Versión 3.51
- Fecha de los precios: 14/11/2023
- Divisa: EUR

**AETF-SD1** u AETF-SD1 - Silenciador para tubería - Silenciador para tubería Aguilera
Precio: 238.00
Silenciador para tubería. Reduce 10 dB(A) el nivel de sonido. Dimensiones: 120x120x95mm
