# Detector Titanus Microsens ® sensibilidad 0.1% - con ind. nivel - con ident. hab

- Propiedad del archivo: CONSTRUNARIO
- Formato: FIEBDC-3/2012
- Programa: Construnario Versión 3.51
- Fecha de los precios: 14/11/2023
- Divisa: EUR

**AETM-10BI** u Detector Titanus Microsens ® sensibilidad 0.1% - con ind. nivel - con ident. hab., referencia AETM-10BI de Aguilera - AETM-10BI. TITANUS MICRO-SENS® sensibilidad 0.1% - con ind. nivel - con ident. hab. Aguilera
Precio: 3390.00
TITANUS MICRO-SENS? sensibilidad 0.1% - con indicador nivel - con ident. hab. de Aguilera Electrónica.
