# Detector Titanus Microsens ® sensibilidad 0.5% - sin ind. nivel - con ident. hab., referencia AETM-50I de Aguilera - Titanus Microsens Aguilera

- Propiedad del archivo: CONSTRUNARIO
- Formato: FIEBDC-3/2012
- Programa: Construnario Versión 3.51
- Fecha de los precios: 14/11/2023
- Divisa: EUR

**AETM-50I** u Detector Titanus Microsens ® sensibilidad 0.5% - sin ind. nivel - con ident. hab., referencia AETM-50I de Aguilera - Titanus Microsens Aguilera
Precio: 1945.00
Ha sido desarrollado para la vigilancia de instalaciones y recintos de pequeño y mediano tamaño. Sin embargo, proporciona numerosas características y opciones de funcionamiento: - Una versión con ROOM·IDENT permite la localización del fuego con la precisión de un detector de humo puntual. - Una versión para congelación permite la utilización en aplicaciones por debajo de -40 ºC. - La compatibilidad con redes a través de Ethernet permite la integración del dispositivo con sistemas de supervisión externos. Con un sistema TITANUS MICRO·SENS® pueden sustituirse hasta 8 detectores de humo puntuales. Para ello se tienen longitudes de conducto de hasta 50m, independientemente de si se requiere A, B o C según EN 54-20. Diseñado para aplicaciones que requieren una detección del incendio de forma individualizada para un determinado recinto, recintos pequeños y medianos de hasta 400 m2, equipos, hasta 5 recintos contiguos (habitaciones de hotel...), equipos autónomos (turbinas eólicas, transformadores...) Características técnicas: Alimentación: 24Vcc (14 - 30 Vcc) Consumo máx. en reposo: 105mA Consumo máx. de alarma: 110-140mA Dimensiones: 140x222x70 mm Peso: 850 a 895 gr Intervalo de temperatura: -20ºC a +60ºC Humedad: del 10% al 95% sin condensación. Dos niveles de alarma (alarma y prealarma). Relé conmutado libre de tensión de salida para alarma y avería general. Clase de protección: hasta IP 54. Certificados EN 54-20 clases A, B, C nº 0786-CPD-20322 Homologados VdS nº G 206004.
