# Detector Titanus Microsens® sensibilidad 0.5% - con ind. Nivel, referencia AETM-F50B de Aguilera - AETM-F50B. TITANUS MICRO-SENS® sensibilidad 0.5% - con ind. nivel Aguilera

- Propiedad del archivo: CONSTRUNARIO
- Formato: FIEBDC-3/2012
- Programa: Construnario Versión 3.51
- Fecha de los precios: 14/11/2023
- Divisa: EUR

**AETM-F50B** u Detector Titanus Microsens® sensibilidad 0.5% - con ind. Nivel, referencia AETM-F50B de Aguilera - AETM-F50B. TITANUS MICRO-SENS® sensibilidad 0.5% - con ind. nivel Aguilera
Precio: 2292.00
TITANUS MICRO-SENS? sensibilidad 0.5% - con indicador nivel de Aguilera Electrónica.
