# Detector Titanus Prosens® TP1 - sens - Módulo 1 0.015% módulo 2 0.1%, referencia AETP1-2-0110 de Aguilera - AETP1-2-0110. TITANUS PRO-SENS® TP1 - sens. módulo1 0.015% módulo2 0.1% Aguilera

- Propiedad del archivo: CONSTRUNARIO
- Formato: FIEBDC-3/2012
- Programa: Construnario Versión 3.51
- Fecha de los precios: 14/11/2023
- Divisa: EUR

**AETP1-2-0110** u Detector Titanus Prosens® TP1 - sens - Módulo 1 0.015% módulo 2 0.1%, referencia AETP1-2-0110 de Aguilera - AETP1-2-0110. TITANUS PRO-SENS® TP1 - sens. módulo1 0.015% módulo2 0.1% Aguilera
Precio: 4664.00
TITANUS PRO-SENS® TP1 - sensibilidad módulo 1 0.015% módulo 2 0.1% de Aguilera Electrónica.
