# Detector Titanus Prosens® TP1 - sens - Módulo 1 0.015% módulo 2 0.5% - 2 módulos de detección Aguilera

- Propiedad del archivo: CONSTRUNARIO
- Formato: FIEBDC-3/2012
- Programa: Construnario Versión 3.51
- Fecha de los precios: 14/11/2023
- Divisa: EUR

**AETP1-2-0150** u Detector Titanus Prosens® TP1 - sens - Módulo 1 0.015% módulo 2 0.5% - 2 módulos de detección Aguilera
Precio: 4423.00
Nº máx. orificios de aspiración: 64 (2 x 32) Longitud máx. de conducto: 560 m (2 x 280) Consumo en reposo: 220 mA Consumo máximo en alarma: 240 mA
