# Detector Titanus Prosens® TP1 - sens - Módulo 1 0.1% módulo 2 0.5%, referencia AETP1-2-1050 de Aguilera - AETP1-2-1050. TITANUS PRO-SENS® TP1 - sens. módulo1 0.1% módulo2 0.5% Aguilera

- Propiedad del archivo: CONSTRUNARIO
- Formato: FIEBDC-3/2012
- Programa: Construnario Versión 3.51
- Fecha de los precios: 14/11/2023
- Divisa: EUR

**AETP1-2-1050** u Detector Titanus Prosens® TP1 - sens - Módulo 1 0.1% módulo 2 0.5%, referencia AETP1-2-1050 de Aguilera - AETP1-2-1050. TITANUS PRO-SENS® TP1 - sens. módulo1 0.1% módulo2 0.5% Aguilera
Precio: 3034.00
TITANUS PRO-SENS® TP1 - sensibilidad módulo 1 0.1% módulo 2 0.5% de Aguilera Electrónica.
