# AETP1-2-D0110 - Detector Titanus Prosens® TP1 - sens - Módulo 1 0.015% módulo 2 0.1% - doble detección - 2 módulos de detección (doble detección) Aguilera

- Propiedad del archivo: CONSTRUNARIO
- Formato: FIEBDC-3/2012
- Programa: Construnario Versión 3.51
- Fecha de los precios: 14/11/2023
- Divisa: EUR

**AETP1-2-D0110** u AETP1-2-D0110 - Detector Titanus Prosens® TP1 - sens - Módulo 1 0.015% módulo 2 0.1% - doble detección - 2 módulos de detección (doble detección) Aguilera
Precio: 4206.00
Titanus PRO·SENS® de 2 módulos de detección con doble detección
