# AETP1-2-D5050. TITANUS PRO-SENS® TP1 - sens. módulo1 0.5% módulo2 0.5% - doble detección - AETP1-2-D5050. TITANUS PRO-SENS® TP1 - sens. módulo1 0.5% módulo2 0.5% - doble detección Aguilera

- Propiedad del archivo: CONSTRUNARIO
- Formato: FIEBDC-3/2012
- Programa: Construnario Versión 3.51
- Fecha de los precios: 14/11/2023
- Divisa: EUR

**AETP1-2-D5050** u AETP1-2-D5050. TITANUS PRO-SENS® TP1 - sens. módulo1 0.5% módulo2 0.5% - doble detección - AETP1-2-D5050. TITANUS PRO-SENS® TP1 - sens. módulo1 0.5% módulo2 0.5% - doble detección Aguilera
Precio: 2505.00
TITANUS PRO-SENS® TP1 - sensibilidad módulo 1 0.5% módulo 2 0.5% - doble detección de Aguilera Electrónica.
