# Detector Titanus Prosens® TP1 - 1 módulo detección - sensibilidad 0.5%, referencia AETP1-50 de Aguilera - AETP1-50. TITANUS PRO-SENS® TP1 - 1 mód. detección - sensibilidad 0.5% Aguilera

- Propiedad del archivo: CONSTRUNARIO
- Formato: FIEBDC-3/2012
- Programa: Construnario Versión 3.51
- Fecha de los precios: 14/11/2023
- Divisa: EUR

**AETP1-50** u Detector Titanus Prosens® TP1 - 1 módulo detección - sensibilidad 0.5%, referencia AETP1-50 de Aguilera - AETP1-50. TITANUS PRO-SENS® TP1 - 1 mód. detección - sensibilidad 0.5% Aguilera
Precio: 2135.00
TITANUS PRO-SENS® TP1 - 1 módulo detección - sensibilidad 0.5% de Aguilera Electrónica.
