# Detector Titanus Prosens® TP1 - sens - Módulo 1 0.015% módulo 2 0.1% - amb. Frigorífico

- Propietat de l'arxiu: CONSTRUNARIO
- Format: FIEBDC-3/2012
- Programa: Construnario Versión 3.51
- Data dels preus: 14/11/2023
- Divisa: EUR

**AETP1-F2-0110** u Detector Titanus Prosens® TP1 - sens - Módulo 1 0.015% módulo 2 0.1% - amb. Frigorífico, referencia AETP1-F2-0110 de Aguilera - AETP1-F2-0110. TITANUS PRO-SENS® TP1 - sens. módulo1 0.015% módulo2 0.1% - amb. frigorífico Aguilera
Preu: 5587.00
TITANUS PRO-SENS® TP1 - sensibilidad módulo 1 0.015% módulo 2 0.1% - amb. frigorífico de Aguilera Electrónica.
