# Detector Titanus Prosens® TP1 - sens - Módulo 1 0.015% módulo 2 0.5% - amb. Frigorífico, referencia AETP1-F2-0150 de Aguilera - 2 módulos de detección para ambiente frigorífico Aguilera

- Propiedad del archivo: CONSTRUNARIO
- Formato: FIEBDC-3/2012
- Programa: Construnario Versión 3.51
- Fecha de los precios: 14/11/2023
- Divisa: EUR

**AETP1-F2-0150** u Detector Titanus Prosens® TP1 - sens - Módulo 1 0.015% módulo 2 0.5% - amb. Frigorífico, referencia AETP1-F2-0150 de Aguilera - 2 módulos de detección para ambiente frigorífico Aguilera
Precio: 5298.00
Titanus PRO·SENS® de 2 módulos para ambiente frigorífico
