# Detector Titanus Prosens® TP1 - 1 módulo detección - sens. 0.5% - ambiente frigorífico, referencia AETP1-F50 de Aguilera - 1 módulo de detección Aguilera

- Propiedad del archivo: CONSTRUNARIO
- Formato: FIEBDC-3/2012
- Programa: Construnario Versión 3.51
- Fecha de los precios: 14/11/2023
- Divisa: EUR

**AETP1-F50** u Detector Titanus Prosens® TP1 - 1 módulo detección - sens. 0.5% - ambiente frigorífico, referencia AETP1-F50 de Aguilera - 1 módulo de detección Aguilera
Precio: 2554.00
El TITANUS PRO·SENS® ha sido desarrollado para una gran gama de aplicaciones. La alta modularidad del sistema ofrece una solución económica adaptada a las necesidades individuales del cliente. Ofrece las opciones siguientes: Conexión de uno o dos módulos detectores. Con un solo equipo podemos vigilar dos zonas, o bien doble detección en la misma zona (mediante el uso del adaptador en "Y" AET-P01109255) De 1 a 3 niveles de alarma (aviso, prealarma y alarma) con relés conmutados libres de tensión, en función del modelo, para cada módulo detector. Relé de avería. Conexión a red Ethernet, mediante tarjeta de red AET/ IT (No para modelos TP1). Conexión al bucle algorítmico de Aguilera Electrónica mediante la tarjeta AE/SA-IT. Versión para zonas de congelación, que se puede utilizar en aplicaciones hasta - 40ºC. Versión silenciosa, con un nivel de ruido de 23dB(A). Características técnicas: Alimentación: 24Vcc (14-30) Dimensiones: 200x292x113 mm Intervalo de temperatura: -20ºC a +60ºC Humedad: del 10% al 95% sin condensación. Certificados EN 54-20 clases A, B, C nº 0786-CPD-20685 Homologados VdS, nº G 202064 Titanus PRO·SENS® tipo TP1 1 nivel de alarma Titanus PRO·SENS® de1 módulo de detección Nº máx. orificios de aspiración: 32 Longitud máx. de conducto: 300 m Consumo en reposo: 200 mA Consumo máximo en alarma: 210 mA
