# AETP4-2-10 - Detector Titanus Prosens® TP4 - sens - Módulo 1 0.1% módulo 2 0.1% - 2 módulos de detección Aguilera

- Propiedad del archivo: CONSTRUNARIO
- Formato: FIEBDC-3/2012
- Programa: Construnario Versión 3.51
- Fecha de los precios: 14/11/2023
- Divisa: EUR

**AETP4-2-10** u AETP4-2-10 - Detector Titanus Prosens® TP4 - sens - Módulo 1 0.1% módulo 2 0.1% - 2 módulos de detección Aguilera
Precio: 3757.00
Nº máx. orificios de aspiración: 64 (2 x 32) Longitud máx. de conducto: 560 m (2 x 280) Consumo en reposo: 240 mA Consumo máximo en alarma: 250 mA
