# AETP4-2-50. TITANUS PRO-SENS® TP4 - sens. módulo1 0.5% módulo2 0.5% - AETP4-2-50. TITANUS PRO-SENS® TP4 - sens. módulo1 0.5% módulo2 0.5% Aguilera

- Propiedad del archivo: CONSTRUNARIO
- Formato: FIEBDC-3/2012
- Programa: Construnario Versión 3.51
- Fecha de los precios: 14/11/2023
- Divisa: EUR

**AETP4-2-50** u AETP4-2-50. TITANUS PRO-SENS® TP4 - sens. módulo1 0.5% módulo2 0.5% - AETP4-2-50. TITANUS PRO-SENS® TP4 - sens. módulo1 0.5% módulo2 0.5% Aguilera
Precio: 3276.00
TITANUS PRO-SENS® TP4 - sensibilidad módulo 1 0.5% módulo 2 0.5% de Aguilera Electrónica.
