# AETP4-2-D5050. TITANUS PRO-SENS® TP4 - sens. módulo1 0.5% módulo2 0.5% (doble detección) - AETP4-2-D5050. TITANUS PRO-SENS® TP4 - sens. módulo1 0.5% módulo2 0.5% (doble detección) Aguilera

- Propiedad del archivo: CONSTRUNARIO
- Formato: FIEBDC-3/2012
- Programa: Construnario Versión 3.51
- Fecha de los precios: 14/11/2023
- Divisa: EUR

**AETP4-2-D5050** u AETP4-2-D5050. TITANUS PRO-SENS® TP4 - sens. módulo1 0.5% módulo2 0.5% (doble detección) - AETP4-2-D5050. TITANUS PRO-SENS® TP4 - sens. módulo1 0.5% módulo2 0.5% (doble detección) Aguilera
Precio: 2987.00
TITANUS PRO-SENS® TP4 - sensibilidad módulo 1 0.5% módulo 2 0.5% (doble detección) de Aguilera Electrónica.
