# AETP4-F01 - Detector Titanus Prosens® TP4 - sens. 0.015% - ambiente frigorífico - 1 módulo de detección Aguilera

- Propiedad del archivo: CONSTRUNARIO
- Formato: FIEBDC-3/2012
- Programa: Construnario Versión 3.51
- Fecha de los precios: 14/11/2023
- Divisa: EUR

**AETP4-F01** u AETP4-F01 - Detector Titanus Prosens® TP4 - sens. 0.015% - ambiente frigorífico - 1 módulo de detección Aguilera
Precio: 5088.00
Nº máx. orificios de aspiración: 32 Longitud máx. de conducto: 300 m Consumo en reposo: 210 mA Consumo máximo en alarma: 220 mA
