# AETP5-F2-0110. TITANUS PRO-SENS® TP5 - sens. módulo1 0.015% módulo2 0.1% - ambiente frigorífico - AETP5-F2-0110. TITANUS PRO-SENS® TP5 - sens. módulo1 0.015% módulo2 0.1% - ambiente frigorífico

- Propiedad del archivo: CONSTRUNARIO
- Formato: FIEBDC-3/2012
- Programa: Construnario Versión 3.51
- Fecha de los precios: 14/11/2023
- Divisa: EUR

**AETP5-F2-0110** u AETP5-F2-0110. TITANUS PRO-SENS® TP5 - sens. módulo1 0.015% módulo2 0.1% - ambiente frigorífico - AETP5-F2-0110. TITANUS PRO-SENS® TP5 - sens. módulo1 0.015% módulo2 0.1% - ambiente frigorífico Aguilera
Precio: 6743.00
TITANUS PRO-SENS® TP5 - sensibilidad módulo 1 0.015% módulo 2 0.1% - ambiente frigorífico de Aguilera Electrónica.
