# AETP5-F2-10. TITANUS PRO-SENS® TP5 - sens. módulo1 0.1% módulo2 0.1% - ambiente frigorífico - AETP5-F2-10. TITANUS PRO-SENS® TP5 - sens. módulo1 0.1% módulo2 0.1% - ambiente frigorífico Aguilera

- Propiedad del archivo: CONSTRUNARIO
- Formato: FIEBDC-3/2012
- Programa: Construnario Versión 3.51
- Fecha de los precios: 14/11/2023
- Divisa: EUR

**AETP5-F2-10** u AETP5-F2-10. TITANUS PRO-SENS® TP5 - sens. módulo1 0.1% módulo2 0.1% - ambiente frigorífico - AETP5-F2-10. TITANUS PRO-SENS® TP5 - sens. módulo1 0.1% módulo2 0.1% - ambiente frigorífico Aguilera
Precio: 5076.00
TANUS PRO-SENS® TP5 - sensibilidad módulo 1 0.1% módulo 2 0.1% - ambiente frigorífico de Aguilera Electrónica.
